# Rodung Einströmbereich Flutmulde
Angebotsaufforderung (GAEB DA XML 3.2, DA83)
Projekt: 22.00...
Währung: EUR
Vergabeart: Öffentliche Ausschreibung
Eröffnung: 08.09.2026 14:00:00
Ende der Zuschlagsfrist: 05.10.2026
Abgabeort: Digital über Vergabemarktplatz RLP; ;
Ausführungsbeginn: 05.10.2026
Ausführungsende: 12.12.2026
Erstellt mit: GXML Toolbox V3.3 R20200224, ORCA AVA 24.0.1 - Starter Edition 24.00.01, 24.08.2026

## 00 Rodungsarbeiten

### Abschnitt 01 Baustelleneinrichtungen

**01.10 Baustelleneinrichtung**
*** Pauschalposition
Geräte, Werkzeuge und sonstige Betriebsmittel, die zur vertragsgemäßen Durchführung der Bauleistungen erforderlich sind, auf die Baustelle bringen, für die Bauzeit zuzüglich evtl. Schlechtwettertage, bereitstellen und soweit der Geräteeinsatz nicht gesondert berechnet wird, betriebsfertig aufstellen, einschließlich der dafür notwendigen Arbeiten.
Die erforderlichen festen Anlagen herstellen.
Weitere Einrichtungen, wie Unterkünfte, Sanitäranlagen, Werkstätten, Lagerschuppen und dgl., soweit erforderlich, herstellen.
Bei Bedarf weitere Zufahrtswege mit dem benötigten Lichtraumprofil, sowie Lagerplätze anlegen soweit die ausgeschriebenen Flächen nicht ausreichen.
Soweit die sekundäre Zufahrt genutzt werden soll, sind in diese Position die Kosten wie Gebühren für die Verkehrsrechtliche Anordnung, Absperrungen und Beschilderungen im Baustellenbereich errichten und wieder entfernen einzukalkulieren.
Die Kosten für Vorhalten, Unterhalten und Betreiben der Geräte, Anlagen und Einrichtungen einschl. Mieten, Pacht, Gebühren und dgl. sind jedoch in die Einheitspreise der Leistungen mit einzuberechnen. Soweit nicht für bestimmte Bauleistungen (z.B. Bedarfsleistungen) das Einrichten der Baustelle als besonderer Ansatz enthalten ist, umfasst die Pauschale die Vergütung der Baustelleneinrichtung für alle Bauleistungen.
Nach Beendigung der Bauarbeiten, Baustelle von allen Geräten, Anlagen, Einrichtungen und dgl. räumen. Benutzte Flächen entsprechend dem ursprünglichen Zustand unter Wahrung der Belange des Naturschutzes ordnungsgemäß herrichten. Einsaat mit Wildacker-Mischung für wechselfeuchte Standorte des Gebietes Südwestdeutsches Berg- und Hügelland mit Oberrheingraben. Verunreinigungen beseitigen.
60 v. H. werden nach Herstellen, der Rest nach Rückbau vergütet.
Menge: 1,000 psch

**01.11 Stillstandszeiten**
Arbeitsunterbrechung und Wiederaufnahme der Arbeit bei Hochwasser ohne Räumung der Baustelle.
- Unterbrechung der Arbeiten aufgrund von Hochwasser und die Wiederaufnahme aller Arbeiten nach dem Hochwasser nur nach Rücksprache mit dem AG.-
Die Fertigstellungsfrist zum 27.11.2026 erlängert sich entsprechend um die Ausfalltage.
Menge: 10,000 d

**01.12 Fahrbahnreinigung**
Zur arbeitstägigen Fahrbahnreinigung entsprechendes Gerät vorhalten. Das Vorhalten des Gerätes ist in die Position 1.10 Baustelleneinrichtung einzukalkulieren.
Eine Verschmutzung der öffentlichen Verkehrswege ist auf ein Minimum zu begrenzen. Durch Baustellenfahrzeuge verursachte Verschmutzungen der Fahrbahn sind umgehend zu beseitigen. Der Verrechnungssatz für das jeweilge Gerät umfasst sämtliche Aufwendungen für den Einsatz unsbesondere Gerätevorhalte-, Transport-, und Betriebskosten, sowie sämtliche Zuschläge einschl. der Kosten für das Bedienpersonal. Vergütet werden die tatsächlich geleisteten Arbeitsstunden.
Menge: 20,000 Std

### Abschnitt 02 Rodungsarbeiten

**02.1 Rodung Gebüschfläche**
Hecken roden, zusammenhängender Bestand, aus Sträuchern und Bäumen bis 20 cm Stammdurchmesser. (siehe Baubeschreibung Abb. 2 rot und orange)
Bäume mit einem Stammdurchmesser über 20 cm werden gesondert vergütet.
Die Rodungen erfolgen bodeneben, ohne Wurzeln.
Schnitt- und Räumgut geht in Eigentum des AN über und
wird geladen, abgefahren und ordnungsgemäß entsorgt.
Zur Nahe hin bleibt ein ausgedünter Gehölzsaum auf einer Breite von ca. 4 m bestehen.
Abrechnung erfolgt nach Räumfläche.
Entsorgungskosten sind im Preis enthalten.
Menge: 5000,000 m²

**02.2 Baum, d = 20-50 cm, einstämmig auf Fläche fällen und entsorgen**
Einstämmige Laubbäume auf der Brachfläche auf Anordnung des Auftraggebers bodeneben fällen und Stumpf bodeneben roden.
Stammdurchmesser 20 cm, an der Schnittstelle.
Stammlänge bis 10 m.
Gesamtes Holz geht in den Besitz des
AN über und wird geladen, von der Baustelle entfernt /abgefahren und entsorgt.
Die Rodungen erfolgen bodeneben, ohne Wurzeln, mit anschließender Bearbeitung mit einer Rodungefräse
Das entfernen der Wurzeln mit einer Rodungefräse wird über eigene Positionen abgerechnet.
Entsorgungskosten sind im Preis enthalten.
Menge: 60,000 St.

**02.3 Baum, d = 20-50 cm, mehrstämmig auf Fläche fällen und entsorgen**
Mehrstämmige Laubbäume auf der Brachfläche auf Anordnung des Auftraggebers bodeneben fällen und Stumpf bodeneben roden.
Bis zu sechs Einzelstämme mit Stammdurchmesser
20 bis 50 cm, an der Schnittstelle.
Stammlänge bis 10 m.
Gesamtes Holz geht in den Besitz des
AN über und wird geladen, von der Baustelle entfernt /abgefahren und entsorgt.
Die Rodungen erfolgen bodeneben, ohne Wurzeln, mit anschließender Bearbeitung mit einer Rodungefräse
Das entfernen der Wurzeln mit einer Rodungefräse wird über eigene Positionen abgerechnet.
Abgerechnet wird je Stammgruppe.
Entsorgungskosten sind im Preis enthalten.
Menge: 5,000 St.

**02.4 Baum, d = 50-100 cm, auf Fläche fällen und entsorgen**
Ein- und mehrstämmige Laubbäume auf der Brachfläche auf Anordnung des Auftraggebers bodeneben fällen und Stumpf bodeneben roden.
Stammdurchmesser 50 bis 100 cm, an der Schnittstelle.
Stammlänge bis 10 m.
Gesamtes Holz geht in den Besitz des
AN über und wird geladen, von der Baustelle entfernt /abgefahren und entsorgt.
Wurzeln verbleiben nicht im Untergrund.
Das entfernen der Wurzeln wird über eigene Positionen abgerechnet.Abgerechnet wird je Stamm.
Entsorgungskosten sind im Preis enthalten.
Menge: 15,000 St.

**02.5 Ufersaum und einzelne Solitärbäume aufasten**
Sträuche und Bäume bis 20 cm Stammdurchmesser (siehe Baubeschreibung Abb. 2 grün) des verbleibenden Ufersaumes (landseitig) roden. Bäume mit einem Stammdurchmesser über 20 cm werden auf Anweisung des AG entnommen und gesondert vergütet. Aufasten der größeren verbleibenden Baumbestände (d > 20 cm bis 100 cm) sowie von 5 einzelnen großen Bäumen mit d > 100 cm die verteilt in der Fläche stehen bis auf eine Höhe von 4 m.
Der Schnitt erfolgt bis auf das nächste zugfähige Auge bzw.
zugfähigen Trieb.
Wunden über 3 - 10 cm mit Verschlussmittel vollflächig
verstreichen.
Bei Schnittflächen > 10 cm Durchmesser nur auf den
Wundrand und das angrenzende Splintholz (ca. 2 cm).
Schnitt- und Räumgut geht in Eigentum des AN über und
wird ordnungsgemäß entsorgt.
Entsorgungskosten sind im Preis enthalten.
Verrechnungssatz enthält sämtliche Aufwendungen für den Einsatz, insbesondere Personalkosten, Gerätevorhalte- und Betriebsstoffkosten, Verschleißmaterial sowie sämtliche Zuschläge.
Vergütet werden die angefangenen Stunden zwischen Einsatzbeginn und Einsatzende, jedoch ohne Reparatur- und Wartungszeiten.
Menge: 48,000 h

**02.6 Wurzelstock ausfräsen, d = 20 bis 50 cm**
Wurzelstock im Bereich des Ufersaums ausfräsen.
Durchmesser 20 bis 50 cm, an der Schnittstelle.
Menge: 30,000 St

**02.7 Wurzelstock aufnehmen, d = 50-100 cm**
Wurzelstock aufnehmen, laden und von der Baustelle entfernen und entsorgen.
Durchmesser 50 bis 100 cm, an der Schnittstelle.
Gesamter Wurzelstock mit Anhaftungen geht in den Besitz des AN über.
Entsorgungskosten sind im Preis enthalten.
Menge: 15,000 St

**02.8 Zulage, Unrat und Siedlungsabfälle auslesen**
Zulage zu vorstehenden Positionen:
Unrat und Siedlungsabfälle, nicht gefährlich, Abfallschlüssel nach AVV (Abfallverzeichnis-Verordnung) 200301 gemischte Siedlungsabfälle, nicht schadstoffbelastet während aller Räumarbeiten einzeln auf der Fläche aufnehmen und in Behältern des AN sammeln.
Material laden und einer ordnungsgemäßen Entsorgung zuführen.
Abrechnung erfolgt nach Aufmaß in den Behältern, entsprechend der Füllgrade.
Die Entsorgungsgebühren werden gegen Nachweis, ohne Allgemeinkostenzuschläge gesondert vergütet.
Menge: 1,000 m³

**02.9 Fläche mit Rodungsfräse bearbeiten**
Fläche einebnen und anschließend mit Wurzelstöcken und Steinen mittels Rodungs- / Steinfräse 40 cm tief fräsen.
Abstand zu den Solitärbäumen 4 m zum Ufersaum 2 m.
Menge: 5000,000 m²

**02.10 Grenzsteine sichern**
Grenzsteine / -markierungen und Polygon-/ Festpunkte
sind durch Pflöcke zu markieren, zu sichern und einzumessen.
Es dürfen keine katasterüblichen Markierungen vorgenommen
werden!
Über die Messdaten ist ein Protokoll zu fertigen, dass
der Bauüberwachung vor Baubeginn der Bauarbeiten zu
übergeben ist. Das ggfls. erforderliche wieder Einmessen
während den Bauarbeiten ist Sache des AN.
Menge: 8,000 St

### Abschnitt 03 Vermessung

**03.1 Bauvermessung durchführen**
*** Pauschalposition
Bearbeitete Fläche rd. 5.000 m² mit Geländehöhen nach
Bearbeitung vermessen.
10 Vermessungspunkte je 1.000 m²
1-fach digital übergeben.
Menge: 1,000 psch

### Abschnitt 04 Stundenlohnarbeiten für Arbeitskräfte

*Hinweis: Stundenlohnarbeiten durch Arbeitskräfte auf Anordnung*
Stundenlohnarbeiten durch Arbeitskräfte auf Anordnung des Auftraggebers ausführen. Angeboten wird für die jeweilige Arbeitskraft ein Verrechnungssatz, der sämtliche Aufwendungen enthält, insbesondere den tatsächlichen Lohn einschl. vermögenswirksamer Leistungen mit den Zuschlägen für Gemeinkosten (Sozialkassenbeiträge, Winterbauumlage und dgl.) sowie Lohn- bzw. Gehaltsnebenkosten. Zuschläge für Überstunden sind eingerechnet, Zuschläge für Nacht-, Sonntags- und Feiertagsarbeit sind jedoch nicht eingerechnet.

**04.1 FA**
Facharbeiter
Menge: 4,000 Std

**04.2 Helfer**
Menge: 4,000 Std

**04.3 Maschinenführer**
Menge: 4,000 Std

### Abschnitt 05 Stundenlohnarbeiten für Baugeräte

*Hinweis: Stundenlohnarbeiten durch Baugeräte auf Anordnung des*
Stundenlohnarbeiten durch Baugeräte auf Anordnung des Auftraggebers ausführen. Angeboten wird für das jeweilige Gerät ein Verrechnungssatz, der sämtliche Aufwendungen für den Einsatz enthält, insbesondere Gerätevorhalte- und Betriebsstoffkosten, Verschleißmaterial sowie sämtliche Zuschläge.
Der Verrechnungssatz enthält nicht die Kosten für das Bedienpersonal.
Der Verrechnungssatz gilt für das zum Zeitpunkt des Abrufes einsatzbereit auf der Baustelle befindliche Baugerät. Vergütet werden die angefangenen Stunden zwischen Einsatzbeginn und Einsatzende, jedoch ohne Reparatur- und Wartungszeiten. Abgerechnet werden nur die Einsatzzeiten des Gerätes. Bereitstellungskosten und Mehrkosten für Stillstandszeiten zwischen den einzelnen Einsätzen sind im Einheitspreis enthalten.

**05.1 Traktor**
Traktor mit örtlich vorhandenem Anbauten
wie Frontlader oder Auslegersäge
Leistung: 100 bis 200 kW
Menge: 4,000 Std

**05.2 LKW - 2-Achser**
Kipper mit Allradantrieb, mind. 8 t Nutzlast
Menge: 4,000 Std

**05.3 Kleingerät**
Kleingerät für die Freischneidearbeiten,
bestehend aus
- Kettensäge,
- Hochentaster
- oder Motorsense.
Antriebsart Verbrennungsmotor.
Menge: 4,000 Std
